# Aislador galvánico Y72221

- Propiedad del archivo: CONSTRUNARIO
- Formato: FIEBDC-3/2012
- Programa: Construnario Versión 3.51
- Fecha de los precios: 25/01/2023
- Divisa: EUR
- Código: honeywell-li (15/02/2023)

**1600062** u Aislador galvánico Y72221
Suministro e instalación de aislador galvánico Y72221 para detectores analógicos ópticos intrínsecamente seguros IDX-751 AE, para montaje con módulo convertidor de protocolo IST200E. Se requiere un aislador galvánico por cada IST200 y se deben montar en una zona segura, fuera de la zona explosiva. Soporta un máximo de 10 detectores por aislador. Totalmente instalado y funcionando según planos y pliego de condiciones. Marca NOTIFIER Modelo Y72221.

| Código | Ud | Descripción | Rendimiento |
|---|---|---|---|
| Y72221 | u | Y72221 Aislador galvánico (material) | 1.000 |
| TO01800 | h | Oficial 1ª electricista (mano de obra) | 0.300 |
| WW00300 | u | Material complementario o pzas. E (material) | 1.000 |
| WW00400 | u | Pequeño material (material) | 1.000 |

## Recursos

**Y72221** u Y72221 Aislador galvánico
Aislador galvánico Y72221, recomendado para las centrales de la serie ID50 e ID3000. Se requiere un aislador galvánico por cada IST200E. Se deben montar en una zona segura, fuera de la zona explosiva. Soportan un máximo de 10 detectores IDX-751 AE.
