# Barrera de detección de humos Eexd 3000-115

- Propiedad del archivo: CONSTRUNARIO
- Formato: FIEBDC-3/2012
- Programa: Construnario Versión 3.51
- Fecha de los precios: 25/01/2023
- Divisa: EUR
- Código: honeywell-li (15/02/2023)

**1600065** u Barrera de detección de humos Eexd 3000-115
Suministro e instalación de detector óptico de humo lineal por haz de infrarrojos 3000-115. Compuesto por elemento transmisor y receptor especialmente diseñados para poder utilizarse en zonas con peligro de explosión. Salidas de alarma y avería. Alcance ajustable desde 10 hasta 100m. Compensación automática de ganancia en función de la suciedad acumulada. Conforme al Reglamento (UE) nº 305/2011 del Parlamento Europeo relativo a los productos de la construcción. Con certificado CPD: 0786-CPD-20196 Totalmente instalado, programado y funcionando según planos y pliego de condiciones. Marca NOTIFIER Modelo 3000-115.

| Código | Ud | Descripción | Rendimiento |
|---|---|---|---|
| 3000-115 | u | 3000-115 Barrera de detección de humos Eexd (material) | 1.000 |
| TO01800 | h | Oficial 1ª electricista (mano de obra) | 0.300 |
| WW00300 | u | Material complementario o pzas. E (material) | 1.000 |
| WW00400 | u | Pequeño material (material) | 1.000 |
| ATC99999 | h | Programación oficial especializado (mano de obra) | 0.050 |

## Recursos

**3000-115** u 3000-115 Barrera de detección de humos Eexd
La barrera 3000-115 tiene las mismas características que la barrera F3000m pero el emisor y el receptor están especialmente diseñados para poder utilizarse en zonas con peligro de explosión.
