# Detector óptico, térmico, IR y CO analógico IRX-751CTEM-W

- Propiedad del archivo: CONSTRUNARIO
- Formato: FIEBDC-3/2012
- Programa: Construnario Versión 3.51
- Fecha de los precios: 25/01/2023
- Divisa: EUR
- Código: honeywell-li (15/02/2023)

**1600070** u Detector óptico, térmico, IR y CO analógico IRX-751CTEM-W
Suministro e instalación de detector SMART4 de CUATRO tecnologías combinadas óptica-térmica-llama y CO analógico inteligente IRX-751CTEM-W. Incorpora cuatro elementos de detección independientes para actuar como un único equipo. Detección de CO (con célula electroquímica) para supervisión de los productos de CO procedentes de un incendio, detección IR para medir los niveles de radiación infrarroja en el ambiente y los parámetros de las llamas, detección óptica y térmica con doble termistor. El SMART4 está supervisado por una placa inteligente funcionando en base a algoritmos avanzados, que ajusta de forma dinámica el perfil de detección del equipo en respuesta a las entradas de los sensores, proceso que posibilita la caracterización rápida del detector, a medida que cambian las condiciones ambientales. Direccionamiento sencillo mediante dos roto-swich decádicos (01-159). Funciones lógicas programables desde la central de incendios. Fabricado en ABS pirorretardante. Equipado con doble led que permite ver el estado del detector desde cualquier posición y micro interruptor activable mediante imán para realizar un test de funcionamiento local. Ideal para dar una respuesta con extraordinaria rápidez ante un fuego real y con extraordinaria inmunidad a las falsas alarmas. Fácilmente desmontable para su limpieza. De color blanco, incluye base B501AP intercambiable con el resto de detectores analógicos. Compatible con protocolos OPAL 159+159 y CLIP 99+99. Conforme al Reglamento (UE) nº 305/2011 del Parlamento Europeo relativo a los productos de la construcción. Aprobado según los requisitos de EN54-7, EN54-5 y EN54-17 , con certificado CPD: 0832-CPD-0527 Totalmente instalado, programado y funcionando según planos y pliego de condiciones. Marca NOTIFIER Modelo IRX-751CTEM-W (SMART4).

| Código | Ud | Descripción | Rendimiento |
|---|---|---|---|
| IRX-751CTEM-W | u | IRX-751CTEM-W Det. blanco óptico, térmico, Infrarrojo y CO (material) | 1.000 |
| TO01800 | h | Oficial 1ª electricista (mano de obra) | 0.300 |
| WW00300 | u | Material complementario o pzas. E (material) | 1.000 |
| WW00400 | u | Pequeño material (material) | 1.000 |
| ATC99999 | h | Programación oficial especializado (mano de obra) | 0.050 |
| B501AP | u | B501AP Base blanca detector/ Disp. Opt acústico analógico (material) | 1.000 |

## Recursos

**IRX-751CTEM-W** u IRX-751CTEM-W Det. blanco óptico, térmico, Infrarrojo y CO
Detector blanco SMART 4 de tecnologías combinadas, con aislador incorporado IRX-751CTEM-W, que incorpora cuatro elementos de detección independientes para actuar como un único equipo: detección de CO (con célula electroquímica) para supervisión de los productos de CO procedentes de un fuego, detección IR para medir los niveles de radiación en el ambiente y los parámetros de las llamas, la detección óptica y la térmica. Dispone de dos leds para la indicación de alarma y salida para indicador remoto. Direccionamiento decádico 01 a 159. Compatible con protocolos OPAL 159+159 y CLIP 99+99. Requiere base B501AP.

**B501AP** u B501AP Base blanca detector/ Disp. Opt acústico analógico
Base blanca estándar de superficie B501AP para detectores analógicos de la serie NFX y/o Dispositivo óptico acústicos Analógicos , incluye un terminal extra para conexionados de los sensores de la serie NFX con aislador. Dispone de automatismo de bloqueo y terminales de conexión para cable de hasta 2,5mm. Compatible con sensores de la serie 500 y 700 y NFX. Marca NOTIFIER Modelo B501AP.
