# Detector óptico, térmico e infrarrojos analógico NFXI-SMT3

- Propiedad del archivo: CONSTRUNARIO
- Formato: FIEBDC-3/2012
- Programa: Construnario Versión 3.51
- Fecha de los precios: 25/01/2023
- Divisa: EUR
- Código: honeywell-li (15/02/2023)

**1600080** u Detector óptico, térmico e infrarrojos analógico NFXI-SMT3
Suministro e instalación de detector SMART3 de TRIPLE tecnología combinada óptico-térmica-llama analógico inteligente con aislador incorporado NFXI-SMT3.Incorpora tres elementos de detección independientes para actuar como un único equipo. Detección IR para medir los niveles de radiación en el ambiente y los parámetros de las llamas, detección óptica y térmica con doble termistor. Direccionamiento sencillo mediante dos roto-swich decádicos (01-159). Funciones lógicas programables desde la central de incendios. Fabricado en ABS pirorretardante. Equipado con doble led que permite ver el estado del detector desde cualquier posición y micro interruptor activable mediante imán para realizar un test de funcionamiento local. Ideal para dar una respuesta muy idónea y similar a la de la tecnología iónica frente a fuegos de evolución muy rápida, siendo menos susceptible a las falsas alarmas. Fácilmente desmontable para su limpieza. De color blanco, incluye base B501AP intercambiable con el resto de detectores analógicos. Compatible con protocolos OPAL 159+159 y CLIP 99+99. Conforme al Reglamento (UE) nº 305/2011 del Parlamento Europeo relativo a los productos de la construcción. Aprobado según los requisitos de EN54-7, EN54-5 y EN54-17 , con certificado CPD: 0786-CPD-20638 Totalmente instalado, programado y funcionando según planos y pliego de condiciones. Marca NOTIFIER Modelo NFXI-SMT3.

| Código | Ud | Descripción | Rendimiento |
|---|---|---|---|
| NFXI-SMT3 | u | NFXI-SMT3 Detec. óptico, térmico e infrarrojos con aislador (material) | 1.000 |
| TO01800 | h | Oficial 1ª electricista (mano de obra) | 0.300 |
| WW00300 | u | Material complementario o pzas. E (material) | 1.000 |
| WW00400 | u | Pequeño material (material) | 1.000 |
| ATC99999 | h | Programación oficial especializado (mano de obra) | 0.050 |
| B501AP | u | B501AP Base blanca detector/ Disp. Opt acústico analógico (material) | 1.000 |

## Recursos

**NFXI-SMT3** u NFXI-SMT3 Detec. óptico, térmico e infrarrojos con aislador
Detector blanco de tecnología combinada, con aislador incorporado NFXI-SMT3, que incorpora tres elementos de detección independientes para actuar como un único equipo: detección IR para medir los niveles de radiación en el ambiente y los parámetros de las llamas, la detección óptica y la térmica. Dispone de dos leds rojos que ofrecen indicación visual del estado del detector desde cualquier punto y salida para indicador remoto. Direccionamiento decádico 01 a 159. Compatible con protocolos OPAL 159+159 y CLIP 99+99. Requiere base B501AP.

**B501AP** u B501AP Base blanca detector/ Disp. Opt acústico analógico
Base blanca estándar de superficie B501AP para detectores analógicos de la serie NFX y/o Dispositivo óptico acústicos Analógicos , incluye un terminal extra para conexionados de los sensores de la serie NFX con aislador. Dispone de automatismo de bloqueo y terminales de conexión para cable de hasta 2,5mm. Compatible con sensores de la serie 500 y 700 y NFX. Marca NOTIFIER Modelo B501AP.
