# Pulsador convencional Eex ia W1A-R470SG-K013-91

- Propiedad del archivo: CONSTRUNARIO
- Formato: FIEBDC-3/2012
- Programa: Construnario Versión 3.51
- Fecha de los precios: 25/01/2023
- Divisa: EUR
- Código: honeywell-li (15/02/2023)

**1610062** u Pulsador convencional Eex ia W1A-R470SG-K013-91
Suministro e instalación de pulsador manual de alarma W1A-R470SG-K013-91 por rotura de cristal de color rojo con resistencia de alarma de 470 Ohmios para sistemas convencionales. Diseñado para uso en exteriores y montaje en superficie. Homologado para atmósferas con gas en zonas 0,1 y 2, como en ambientes con polvo combustible, en Zonas 20, 21 y 22. Requiere aislador galvánico AIS-GALD1 o barrera zener compatible. Incorpora caja para montaje en superficie, tapa protectora y cristal KG1 Conforme al Reglamento (UE) nº 305/2011 del Parlamento Europeo relativo a los productos de la construcción. Con certificado CPD: 0832-CPD-0654 Totalmente instalado, programado y funcionando según planos y pliego de condiciones. Marca NOTIFIER Modelo W1A-R470SG-K013-91.

| Código | Ud | Descripción | Rendimiento |
|---|---|---|---|
| W1A-R470SG-K013-91 | u | W1A-R470SG-K013-91 Pulsador de alarma convencional EEx ia para interiores (material) | 1.000 |
| TO01800 | h | Oficial 1ª electricista (mano de obra) | 0.300 |
| WW00300 | u | Material complementario o pzas. E (material) | 1.000 |
| WW00400 | u | Pequeño material (material) | 1.000 |
| ATC99999 | h | Programación oficial especializado (mano de obra) | 0.050 |

## Recursos

**W1A-R470SG-K013-91** u W1A-R470SG-K013-91 Pulsador de alarma convencional EEx ia para interiores
Pulsador de alarma por rotura de cristal W1A-R470SG-K013-91 de color rojo con Resistencia de alarma de 470? para sistemas convencionales. Diseñado para su uso en exteriores y montaje en superficie o empotrado mediante caja estándar. Homologado para su uso en atmósferas con gas en Zonas 0, 1 y 2. Incorpora caja para montaje en superficie, tapa protectora y cristal KG1. Requiere aislador galvánico AIS-GALD1 o barrera zener compatible. Disponible también sin resistencia y contacto NA/NC, ref.: MCP3A-RSG/ISC.
