# Detector de humos en conducto DNRE

- Propiedad del archivo: CONSTRUNARIO
- Formato: FIEBDC-3/2012
- Programa: Construnario Versión 3.51
- Fecha de los precios: 25/01/2023
- Divisa: EUR
- Código: honeywell-li (15/02/2023)

**1620072** u Detector de humos en conducto DNRE
Suministro e instalación de caja de análisis efecto Venturi DNRE para detección de humo en conductos de ventilación y aire acondicionado. Montaje tanto en conductos rectangulares como circulares con velocidad de aire comprendida entre 0,5 a 20,32 m/seg. Incluye sensor óptico de humo analógico NFXI-OPT, base para el detector B501AP, tapa frontal de plástico transparente y tubo de aspiración metálico DST5 de 120-240cm. Dispone de salida para indicador remoto y posibilidad de prueba magnética remota. Totalmente instalada, programada y funcionando según planos y pliego de condiciones. Marca NOTIFIER Modelo DNRE.

| Código | Ud | Descripción | Rendimiento |
|---|---|---|---|
| NFXI-OPT | u | NFXI-OPT Detector óptico analógico blanco (material) | 1.000 |
| DST5 | u | DST5 Tubo de aspiración metálico para conductos (material) | 1.000 |
| DNRE | u | DNRE caja de Detector de humos en conducto AA (material) | 1.000 |
| TO01800 | h | Oficial 1ª electricista (mano de obra) | 0.500 |
| WW00300 | u | Material complementario o pzas. E (material) | 1.000 |
| WW00400 | u | Pequeño material (material) | 1.000 |
| ATC99999 | h | Programación oficial especializado (mano de obra) | 0.050 |

## Recursos

**NFXI-OPT** u NFXI-OPT Detector óptico analógico blanco
Detector óptico de humo con aislador incorporado NFXI-OPT. Detección analógica con algoritmos de procesamiento de la señales captadas por el detector. Ideal para fuegos de evolución lenta, con partículas de humo visibles. Incorpora funciones de test manual y automático y direccionamiento manual decádico (01-159). Dispone de dos leds para la indicación de alarma y salida para indicador remoto. Compatible con protocolos OPAL 159+159 y CLIP 99+99. Requiere base B501AP.

**DST5** u DST5 Tubo de aspiración metálico para conductos
Tubo de aspiración metálico para conductos entre 120 cm y 240 cm de ancho.

**DNRE** u DNRE caja de Detector de humos en conducto AA
Caja de análisis efecto Venturi DNRE para la detección de humo en conductos de ventilación y aire acondicionado con tapa frontal de plástico transparente. Incorpora base B501AP.
