# Flash direccionable transparente y aislador VAD-PC-I02

- Propiedad del archivo: CONSTRUNARIO
- Formato: FIEBDC-3/2012
- Programa: Construnario Versión 3.51
- Fecha de los precios: 25/01/2023
- Divisa: EUR
- Código: honeywell-li (15/02/2023)

**1660046** u Flash direccionable transparente y aislador VAD-PC-I02
Suministro e instalación de flash direccionable VAD-PC-I02 transparente analógico con aislador de cortocircuito incorporado. Consumo máx.: 40mA. Frecuencia del flash estroboscópico: 0.5Hz. Se conecta y alimenta directamente del lazo ocupando una dirección de 0 a 159 de módulo de control. Cobertura clase C ( Techo): C3-5,1 ; C6-5,1; C9-5,1 . Cobertura clase W ( Pared): W2,4-2,7. Montaje en pared o techo: Altura en pared 2,4m. Altura en techo 3-6-9m.Posibilidad de montaje con bases de bajo perfil, altas y estancas IP66 ( B501AP, BRR o WRR). Incluye función de bloqueo en base. Incluso base de montaje B501AP. Compatible con protocolos OPAL 159+159 y CLIP 99+99. Conforme al Reglamento (UE) nº 305/2011 del Parlamento Europeo relativo a los productos de la construcción. Aprobado según los requisitos de: EN54-23 y EN54-17 con certificado CPD: 0832-CPD-1812 Totalmente instalado, programado y funcionando según planos y pliego de condiciones. Marca NOTIFIER Modelo VAD-PC-I02

| Código | Ud | Descripción | Rendimiento |
|---|---|---|---|
| VAD-PC-I02 | u | VAD-PC-I02 Flash direccionable (material) | 1.000 |
| B501AP | u | B501AP Base blanca detector/ Disp. Opt acústico analógico (material) | 1.000 |
| TO01800 | h | Oficial 1ª electricista (mano de obra) | 0.300 |
| WW00300 | u | Material complementario o pzas. E (material) | 1.000 |
| WW00400 | u | Pequeño material (material) | 1.000 |
| ATC99999 | h | Programación oficial especializado (mano de obra) | 0.050 |

## Recursos

**VAD-PC-I02** u VAD-PC-I02 Flash direccionable
Flash direccionable VAD-PC-I02 transparente y aislador incorporado. Consumo máx.: 3,5 mA. Frecuencia del flash estroboscópico: 1Hz. Se conecta y alimenta directamente del lazo ocupando una dirección de 0 a 159 de módulo de control.

**B501AP** u B501AP Base blanca detector/ Disp. Opt acústico analógico
Base blanca estándar de superficie B501AP para detectores analógicos de la serie NFX y/o Dispositivo óptico acústicos Analógicos , incluye un terminal extra para conexionados de los sensores de la serie NFX con aislador. Dispone de automatismo de bloqueo y terminales de conexión para cable de hasta 2,5mm. Compatible con sensores de la serie 500 y 700 y NFX. Marca NOTIFIER Modelo B501AP.
