# Tarjeta de comunicación RS485, ISO-RS485 (020-479)

- Propiedad del archivo: CONSTRUNARIO
- Formato: FIEBDC-3/2012
- Programa: Construnario Versión 3.51
- Fecha de los precios: 25/01/2023
- Divisa: EUR
- Código: honeywell-li (15/02/2023)

**1670212** u Tarjeta de comunicación RS485, ISO-RS485 (020-479)
Tarjeta opcional interfaz de comunicación serie RS485 (020-479), con aislamiento óptico. Permite la conexión de hasta 32 repetidores remotos IDR6A (002-452-001) con las centrales ID3000. Totalmente instalada, programada y funcionando según planos y pliego de condiciones. Marca NOTIFIER Modelo ISO-RS485 (020-479).

| Código | Ud | Descripción | Rendimiento |
|---|---|---|---|
| 020-479 | u | Tarjeta de comunicación serie RS485, para las centrales analógicas de la serie ID3000 (material) | 1.000 |
| TO01800 | h | Oficial 1ª electricista (mano de obra) | 0.050 |

## Recursos

**020-479** u Tarjeta de comunicación serie RS485, para las centrales analógicas de la serie ID3000
Tarjeta interfaz ISO-RS485 (020-479) de comunicaciones RS485 para centrales ID3000
