# Mini módulo monitor direccionable 1 entrada NFX-MM1M

- Propiedad del archivo: CONSTRUNARIO
- Formato: FIEBDC-3/2012
- Programa: Construnario Versión 3.51
- Fecha de los precios: 25/01/2023
- Divisa: EUR
- Código: honeywell-li (15/02/2023)

**1680020** u Mini módulo monitor direccionable 1 entrada NFX-MM1M
Suministro e instalación de mini-módulo monitor de una entrada para contactos libres de tensión NFX-MM1M. Permite la señalización de estados de equipos externos a través de la línea de detección inteligente. Direccionamiento sencillo mediante dos roto-swich decádicos. Salida para led externo Entrada de línea supervisada. Funciones lógicas programables desde la central de Incendio. Compatible con protocolos OPAL 159+159 y CLIP 99+99. Conforme al Reglamento (UE) nº 305/2011 del Parlamento Europeo relativo a los productos de la construcción. Aprobado según EN54-18 con certificado CPD: 0359-CPD-0176 Totalmente instalado, programado y funcionando según planos y pliego de condiciones. Marca NOTIFIER Modelo NFX-MM1M.

| Código | Ud | Descripción | Rendimiento |
|---|---|---|---|
| NFX-MM1M | u | NFX-MM1M Mini módulo monitor Direcc. 1 entrada supervisada (material) | 1.000 |
| TO01800 | h | Oficial 1ª electricista (mano de obra) | 0.300 |
| WW00300 | u | Material complementario o pzas. E (material) | 1.000 |
| WW00400 | u | Pequeño material (material) | 1.000 |
| ATC99999 | h | Programación oficial especializado (mano de obra) | 0.050 |

## Recursos

**NFX-MM1M** u NFX-MM1M Mini módulo monitor Direcc. 1 entrada supervisada
Mini módulo monitor direccionable con 1 circuito de entrada supervisado para la monitorización de equipos de iniciación de alarma o de señales técnicas que dispongan de contacto libre de tensión NFX-MM1M. Se conecta directamente al lazo de comunicaciones analógico
