# Módulo monitor direccionable 1 entrada guía DIN M710E-DIN

- Propiedad del archivo: CONSTRUNARIO
- Formato: FIEBDC-3/2012
- Programa: Construnario Versión 3.51
- Fecha de los precios: 25/01/2023
- Divisa: EUR
- Código: honeywell-li (15/02/2023)

**1680033** u Módulo monitor direccionable 1 entrada guía DIN M710E-DIN
Suministro e instalación de módulo monitor de una entrada direccionable M710E-DIN para controlar equipos externos mediante un contacto seco (NA) y resistencia de supervisión fin de línea de 47 K. Aislador de línea incorporado en ambas entradas de lazo. Actuación direccionable y programable. LED de señalización de estado multicolor. Selección de dirección mediante dos roto-swich decádicos (01-159) operable y visible lateral y frontalmente. Incluye accesorio para carril DIN M200E-DIN. Compatible con protocolos OPAL 159+159 y CLIP 99+99. Conforme al Reglamento (UE) nº 305/2011 del Parlamento Europeo relativo a los productos de la construcción. Aprobado según EN54-18 y EN54-17 con certificado CPD: 0786-CPD-20342 Totalmente instalado, programado y funcionando según planos y pliego de condiciones. Marca NOTIFIER Modelo M710E-DIN.

| Código | Ud | Descripción | Rendimiento |
|---|---|---|---|
| M710E | u | M710E Módulo monitor direccionable con 1 entrada supervisada (material) | 1.000 |
| M200E-DIN | u | M200E-DIN Soporte para montaje DIN (material) | 1.000 |
| TO01800 | h | Oficial 1ª electricista (mano de obra) | 0.300 |
| WW00300 | u | Material complementario o pzas. E (material) | 1.000 |
| WW00400 | u | Pequeño material (material) | 1.000 |
| ATC99999 | h | Programación oficial especializado (mano de obra) | 0.050 |

## Recursos

**M710E** u M710E Módulo monitor direccionable con 1 entrada supervisada
Módulo monitor direccionable con 1 circuito de entrada M710E supervisado para la monitorización de equipos de alarma o de señales técnicas que dispongan de contacto libre de tensión. Incorpora circuito aislador de cortocircuito de lazo, led para la indicación del estado del módulo y selector de dirección decádico (01-159). Permite montaje en superficie con caja M200SMB o SMB6-V0, en guía DIN estándar mediante el soporte M200E-DIN o en cualquier tipo de superficie con el soporte M200E-PMB. Compatible con protocolos OPAL 159+159 y CLIP 99+99.

**M200E-DIN** u M200E-DIN Soporte para montaje DIN
Adaptador que permite el montaje en guía DIN estándar de los módulos analógicos.
