# Módulo de control direccionable 240Vca. M701E-240

- Propiedad del archivo: CONSTRUNARIO
- Formato: FIEBDC-3/2012
- Programa: Construnario Versión 3.51
- Fecha de los precios: 25/01/2023
- Divisa: EUR
- Código: honeywell-li (15/02/2023)

**1680053** u Módulo de control direccionable 240Vca. M701E-240
Suministro e instalación de módulo de control de una salida de relé direccionable M701E-240 para activar equipos externos mediante un contacto seco (NC/C/NA) de 250 Vca / 5A. Aislador de línea incorporado en ambas entradas de lazo. Actuación direccionable y programable. Selección de dirección mediante dos roto-swich decádicos (01-159) operable lateral y frontalmente para montaje en superficie. Incluye caja de montaje en superficie con tabiqueria aisladora de contactos de rele. Compatible con protocolos OPAL 159+159 y CLIP 99+99. Conforme al Reglamento (UE) nº 305/2011 del Parlamento Europeo relativo a los productos de la construcción. Aprobado según EN54-18 y EN54-17 con certificado CPD: 0786-CPD-20341 Totalmente instalado, programado y funcionando según planos y pliego de condiciones. Marca NOTIFIER Modelo M701E-240.

| Código | Ud | Descripción | Rendimiento |
|---|---|---|---|
| M701E-240 | u | M701E-240 Módulo control direccionable 240Vca. Mont. Superf. (material) | 1.000 |
| TO01800 | h | Oficial 1ª electricista (mano de obra) | 0.300 |
| WW00300 | u | Material complementario o pzas. E (material) | 1.000 |
| WW00400 | u | Pequeño material (material) | 1.000 |
| ATC99999 | h | Programación oficial especializado (mano de obra) | 0.050 |

## Recursos

**M701E-240** u M701E-240 Módulo control direccionable 240Vca. Mont. Superf
Módulo de control direccionable M701E-240 para poder realizar las maniobras de activación/desactivación a través del lazo de comunicaciones en sistemas que trabajen con tensiones de 240Vca, mediante un contacto libre de tensión NA/NC independiente. Incorpora circuito aislador de cortocircuito de lazo, led para la indicación del estado del módulo y selector de dirección decádico (01-159). Incluye caja de montaje en superficie con tabiquería aisladora de contactos de rele.
