# Módulo monitor 10 entradas direccionables NFXI-MM10

- Propiedad del archivo: CONSTRUNARIO
- Formato: FIEBDC-3/2012
- Programa: Construnario Versión 3.51
- Fecha de los precios: 25/01/2023
- Divisa: EUR
- Código: honeywell-li (15/02/2023)

**1680070** u Módulo monitor 10 entradas direccionables NFXI-MM10
Suministro e instalación de módulo monitor de 10 entradas supervisadas NFXI-MM10 para contactos de entrada libre de tensión con aislador incorporado de cortocircuito, permite la señalización de estados a través de la línea de detección inteligente. Entrada de línea supervisada. Compatible con protocolo CLIP (ocupa 10 direcciones consecutivas en el lazo) y con protocolo OPAL (ocupa una única dirección). Direccionamiento sencillo mediante dos roto-swich decádicos y led de estado por cada una de las entradas. Montado en caja para montaje en superficie SMBW-V0. Compatible con protocolos OPAL 159+159 y CLIP 99+99. En protocolo OPAL solo ocupa 1 posición de módulo y en protocolo CLIP ocupa 10 direcciones. Conforme al Reglamento (UE) nº 305/2011 del Parlamento Europeo relativo a los productos de la construcción. Aprobado según EN54-18 y EN54-17 con certificado CPD: 0843-CPD-0124 Totalmente instalado, programado y funcionando según planos y pliego de condiciones. Marca NOTIFIER Modelo NFXI-MM10.

| Código | Ud | Descripción | Rendimiento |
|---|---|---|---|
| NFXI-MM10 | u | NFXI-MM10 Módulo monitor direccionable con 10 entradas supervisadas OPAL (material) | 1.000 |
| SMB6-V0 | u | SMB6-V0 Caja de plástico para multimódulos (material) | 1.000 |
| TO01800 | h | Oficial 1ª electricista (mano de obra) | 0.300 |
| WW00300 | u | Material complementario o pzas. E (material) | 1.000 |
| WW00400 | u | Pequeño material (material) | 1.000 |
| ATC99999 | h | Programación oficial especializado (mano de obra) | 0.050 |

## Recursos

**NFXI-MM10** u NFXI-MM10 Módulo monitor direccionable con 10 entradas supervisadas OPAL
Módulo monitor direccionable de 10 entradas supervisadas NFXI-MM10 para contactos de entrada libre de tensión con aislador incorporado de cortocircuito, permite la señalización de estados a través de la línea de detección inteligente. Entrada de línea supervisada. Compatible con protocolo CLIP (ocupa 10 direcciones consecutivas en el lazo) y con protocolo OPAL (ocupa una única dirección). Direccionamiento sencillo mediante dos roto-swich decádicos y led de estado por cada una de las entradas. Montado en caja para montaje en superficie SMBW-V0 y/o caja metálica (002-439).

**SMB6-V0** u SMB6-V0 Caja de plástico para multimódulos
Caja de montaje en superficie para incorporar un multimódulo SMB6-V0 . Construida en ABS antiestático color crema claro y tapa ciega. Características ignífugas: V0.
