# Módulo de control de 6 salidas de relé NFXI-RM6

- Propiedad del archivo: CONSTRUNARIO
- Formato: FIEBDC-3/2012
- Programa: Construnario Versión 3.51
- Fecha de los precios: 25/01/2023
- Divisa: EUR
- Código: honeywell-li (15/02/2023)

**1680080** u Módulo de control de 6 salidas de relé NFXI-RM6
Suministro e instalación de módulo de control de 6 salidas programable NFXI-RM6 para la activación de dispositivos externos a través de la línea de detección inteligente con aislador incorporado de cortocircuito. Proporciona 6 salidas programables de contacto libre de tensión NA/NC. Compatible con protocolo CLIP (ocupa 6 direcciones consecutivas en el lazo) y con protocolo OPAL (ocupa una única dirección). Direccionamiento sencillo mediante dos roto-swich decádicos. Dispone de leds que permiten ver el estado de cada una de las 6 salidas. Incluye caja para montaje en superficie SMBW-V0. Compatible con protocolos OPAL 159+159 y CLIP 99+99. En protocolo OPAL solo ocupa 1 posición de módulo y en protocolo CLIP ocupa 6 direcciones. Conforme al Reglamento (UE) nº 305/2011 del Parlamento Europeo relativo a los productos de la construcción. Aprobado según EN54-18 y EN54-17 con certificado CPD: 0843-CPD-0123 Totalmente instalado, programado y funcionando según planos y pliego de condiciones. Marca NOTIFIER Modelo NFXI-RM6.

| Código | Ud | Descripción | Rendimiento |
|---|---|---|---|
| NFXI-RM6 | u | NFXI-RM6 Módulo de control de 6 salidas de relé (material) | 1.000 |
| SMB6-V0 | u | SMB6-V0 Caja de plástico para multimódulos (material) | 1.000 |
| TO01800 | h | Oficial 1ª electricista (mano de obra) | 0.300 |
| WW00300 | u | Material complementario o pzas. E (material) | 1.000 |
| WW00400 | u | Pequeño material (material) | 1.000 |
| ATC99999 | h | Programación oficial especializado (mano de obra) | 0.050 |

## Recursos

**NFXI-RM6** u NFXI-RM6 Módulo de control de 6 salidas de relé
Módulo de control direccionable NFXI-RM6 con protocolo OPAL de 6 circuitos de salida en forma relé NA/NC. Recomendado para la activación, a través del lazo de comunicaciones, de puertas, compuertas cortafuego, paro ascensores, etc. Incluye aislador de cortocircuito. Se conecta directamente al lazo de comunicaciones analógico y es compatible con todas las centrales analógicas de NOTIFIER. Dispone de microinterruptores para direccionamiento decádico (01-159) e indicadores LED tricolor controlados por el panel. En protocolo CLIP ocupa 6 direcciones consecutivas de módulo en el lazo. En protocolo OPAL sólo ocupa 1 dirección y subdirecciones para completar las direcciones restantes.

**SMB6-V0** u SMB6-V0 Caja de plástico para multimódulos
Caja de montaje en superficie para incorporar un multimódulo SMB6-V0 . Construida en ABS antiestático color crema claro y tapa ciega. Características ignífugas: V0.
