# Módulo 4 entradas señales 4-20 mA detectores gas IIG4N

- Propiedad del archivo: CONSTRUNARIO
- Formato: FIEBDC-3/2012
- Programa: Construnario Versión 3.51
- Fecha de los precios: 25/01/2023
- Divisa: EUR
- Código: honeywell-li (15/02/2023)

**1680101** u Módulo 4 entradas señales 4-20 mA detectores gas IIG4N
Suministro e instalación de Módulo monitor direccionable IIG4N con 4 circuitos de entrada para la supervisión de señales analógicas de 4-20 mA procedentes de detectores de gases inflamables o tóxicos. Incorpora direccionamiento decádico (1-99) y se conecta directamente al lazo de comunicaciones analógico, ocupando 12 direcciones consecutivas de detectores. Incluye caja de plástico para montaje en superficie. Requiere alimentación auxiliar de 24 Vcc 22 mA (módulo) + detector de gas. Dimensiones en mm: 155 (ancho) x 115 (alto) x 70 (fondo). Totalmente instalado, programado y funcionando según planos y pliego de condiciones. Marca NOTIFIER Modelo IIG4N.

| Código | Ud | Descripción | Rendimiento |
|---|---|---|---|
| IIG4N | u | IIG4N Interface para 4 circuitos de entrada de 4-20mA (material) | 1.000 |
| TO01800 | h | Oficial 1ª electricista (mano de obra) | 0.300 |
| WW00300 | u | Material complementario o pzas. E (material) | 1.000 |
| WW00400 | u | Pequeño material (material) | 1.000 |
| ATC99999 | h | Programación oficial especializado (mano de obra) | 0.050 |

## Recursos

**IIG4N** u IIG4N Interface para 4 circuitos de entrada de 4-20mA
Interface direccionable IIG4N con 4 circuitos de entrada para la supervisión de señales analógicas de 4-20 mA procedente de detectores de gases inflamables o tóxicos. Incorpora direccionamiento decádico (1--99) y se conecta directamente al lazo de comunicaciones analógico.
