# Pulsador alarma rearmable Direcc. Anal. M5A-RP02FF-N026-41

- Propiedad del archivo: CONSTRUNARIO
- Formato: FIEBDC-3/2012
- Programa: Construnario Versión 3.51
- Fecha de los precios: 25/01/2023
- Divisa: EUR
- Código: honeywell-li (15/02/2023)

**1680110** u Pulsador alarma rearmable Direcc. Anal. M5A-RP02FF-N026-41
Suministro e instalación de pulsador manual de alarma con elemento rearmable, direccionable y con aislador de cortocircuito incorporado M5A-RP02FF-N026-41. Direccionamiento sencillo mediante dos roto-swich decádicos (01-159). Dispone de Led que permite ver el estado del equipo. Prueba de funcionamiento y rearme mediante llave. Incluye caja para montaje en superficie PS031W y tapa de protección. Compatible con protocolos OPAL 159+159 y CLIP 99+99. Conforme al Reglamento (UE) nº 305/2011 del Parlamento Europeo relativo a los productos de la construcción. Aprobado según los requisitos de EN54-11 y EN54-17 con certificado CPD: 0832-CPD-0702 Totalmente instalado, programado y funcionando según planos y pliego de condiciones. Marca NOTIFIER Modelo M5A-RP02FF-N026-41.

| Código | Ud | Descripción | Rendimiento |
|---|---|---|---|
| M5A-RP02FF-N026-41 | u | M5A-RP02FF-N026-41 Direcc. Analog. rearmable con aislador (material) | 1.000 |
| PS031W | u | PS031W Caja montaje superficie pulsadores serie KAC (material) | 1.000 |
| TO01800 | h | Oficial 1ª electricista (mano de obra) | 0.300 |
| WW00300 | u | Material complementario o pzas. E (material) | 1.000 |
| WW00400 | u | Pequeño material (material) | 1.000 |
| ATC99999 | h | Programación oficial especializado (mano de obra) | 0.050 |

## Recursos

**M5A-RP02FF-N026-41** u M5A-RP02FF-N026-41 Direcc. Analog. rearmable con aislador
Pulsador de alarma direccionable de 01 a 159, rearmable y con aislador de cortocircuitos incorporado M5A-RP02FF-N026-41. Incluye led de estado, tapa de protección contra rotura accidental y llave para pruebas manuales. Requiere caja PS031W para montaje en superficie. Compatible con protocolos OPAL 159+159 y CLIP 99+99.

**PS031W** u PS031W Caja montaje superficie pulsadores serie KAC
Caja para montaje en superficie PS031W para los pulsadores de alarma KAC.
