# Módulo Zona con resistencia (Detec. Seg. Intrín) M710-CZR

- Propiedad del archivo: CONSTRUNARIO
- Formato: FIEBDC-3/2012
- Programa: Construnario Versión 3.51
- Fecha de los precios: 25/01/2023
- Divisa: EUR
- Código: honeywell-li (15/02/2023)

**1680120** u Módulo Zona con resistencia (Detec. Seg. Intrín) M710-CZR
Suministro e instalación de módulo monitor de una entrada supervisada con resistencia final de línea para la conexión de equipos convencionales y de seguridad intrínseca en la línea de detección inteligente M710-CZR. Aislador incorporado en ambas entradas de lazo. Actuación direccionable y programable. LED de señalización de estado multicolor. Selección de dirección mediante dos roto-swich decádicos (01-159) operable y visible lateral y frontalmente. Requiere alimentación fija de 12-28 Vcc. Incluye caja semitransparente M200SMB. Compatible con protocolos OPAL 159+159 y CLIP 99+99. Se requiere para detectores convencionales serie 400/800 base B401R. Conforme al Reglamento (UE) nº 305/2011 del Parlamento Europeo relativo a los productos de la construcción. Aprobado según EN54-18 y EN54-17 con certificado CPD: 0832-CPD-1391 Totalmente instalado, programado y funcionando según planos y pliego de condiciones. Marca NOTIFIER Modelo M710-CZR.

| Código | Ud | Descripción | Rendimiento |
|---|---|---|---|
| M710ECZR | u | M710E-CZR Módulo Zona resistivo superv. (Detec. Seg. Intrín) (material) | 1.000 |
| M200SMB | u | M200SMB Caja montaje Superficie serie M700 (material) | 1.000 |
| TO01800 | h | Oficial 1ª electricista (mano de obra) | 0.300 |
| WW00300 | u | Material complementario o pzas. E (material) | 1.000 |
| WW00400 | u | Pequeño material (material) | 1.000 |
| ATC99999 | h | Programación oficial especializado (mano de obra) | 0.050 |

## Recursos

**M710ECZR** u M710E-CZR Módulo Zona resistivo superv. (Detec. Seg. Intrín)
Módulo monitor direccionable con 1 circuito de entrada supervisado con resistencia de final de línea para la monitorización de detectores convencionales a 2 hilos y detectores con seguridad intrínseca M710E-CZR. Incorpora circuito aislador de cortocircuito de lazo, led para la indicación del estado del módulo y selector de dirección decádico (01-159). Permite montaje en superficie con caja M200SMB o SMB6-V0, en guía DIN estándar mediante el soporte M200E-DIN o en cualquier tipo de superficie con el soporte M200E-PMB. Requiere alimentación fija de 12-28Vcc, 60mA y base B401R para los sensores convencionales de las series 800. Compatible con las centrales analógicas de la serie ID50/60 e ID3000. Compatible con protocolos OPAL 159+159 y CLIP 99+99. Se requiere para detectores convencionales serie 400/800 base B401R. Apto para uso en zonas intrínsecamente seguras.

**M200SMB** u M200SMB Caja montaje Superficie serie M700
Caja para montaje en superficie M200SMB de los módulos de la serie M700 que acepta un único módulo. Dispone de tapa de plástico esmerilado. Permite ver la etiqueta de identificación del producto, los leds y selectores de dirección.
