# Módulo monitor 1 entrada (Detect. Convencionales) M710-CZ

- Propiedad del archivo: CONSTRUNARIO
- Formato: FIEBDC-3/2012
- Programa: Construnario Versión 3.51
- Fecha de los precios: 25/01/2023
- Divisa: EUR
- Código: honeywell-li (15/02/2023)

**1680121** u Módulo monitor 1 entrada (Detect. Convencionales) M710-CZ
Suministro e instalación de módulo monitor de una entrada supervisada con condensador para la conexión de equipos convencionales en la línea de detección inteligente M710-CZ. Aislador incorporado en ambas entradas de lazo. Actuación direccionable y programable. LED de señalización de estado multicolor. Selección de dirección mediante dos roto-swich decádicos (01-159) operable y visible lateral y frontalmente. Requiere alimentación fija de 18-32 Vcc. Incluye caja semitransparente M200SMB. Compatible con protocolos OPAL 159+159 y CLIP 99+99. Se requiere para detectores convencionales serie 400/800 base B401. Conforme al Reglamento (UE) nº 305/2011 del Parlamento Europeo relativo a los productos de la construcción. Aprobado según EN54-18 y EN54-17 con certificado CPD: 0832-CPD-0802 Totalmente instalado, programado y funcionando según planos y pliego de condiciones. Marca NOTIFIER Modelo M710-CZ.

| Código | Ud | Descripción | Rendimiento |
|---|---|---|---|
| M710ECZ | u | M710E-CZ Módulo monitor 1 entrada (Detect. Convencionales) (material) | 1.000 |
| M200SMB | u | M200SMB Caja montaje Superficie serie M700 (material) | 1.000 |
| TO01800 | h | Oficial 1ª electricista (mano de obra) | 0.300 |
| WW00300 | u | Material complementario o pzas. E (material) | 1.000 |
| WW00400 | u | Pequeño material (material) | 1.000 |
| ATC99999 | h | Programación oficial especializado (mano de obra) | 0.050 |

## Recursos

**M710ECZ** u M710E-CZ Módulo monitor 1 entrada (Detect. Convencionales)
Módulo monitor direccionable con 1 circuito de entrada supervisado con condensador de final de línea para la monitorización de detectores convencionales a 2 hilos M710E-CZ. Incorpora circuito aislador de cortocircuito de lazo, led para la indicación del estado del módulo y selector de dirección decádico (01-159). Permite montaje en superficie con caja M200SMB o SMB6-V0, en guía DIN estándar mediante el soporte M200E-DIN o en cualquier tipo de superficie con el soporte M200E-PMB. Requiere alimentación fija de 18-32Vcc, 15mA y base B401 para los sensores convencionales de la serie 800. No es compatible con los detectores de seguridad intrínseca, para ello, utilice el M710E-CZR. Compatible con las centrales analógicas de la serie ID50/60 e ID3000. Compatible con protocolos OPAL 159+159 y CLIP 99+99.Se requiere para detectores convencionales serie 400/800 base B401.

**M200SMB** u M200SMB Caja montaje Superficie serie M700
Caja para montaje en superficie M200SMB de los módulos de la serie M700 que acepta un único módulo. Dispone de tapa de plástico esmerilado. Permite ver la etiqueta de identificación del producto, los leds y selectores de dirección.
