# Pulsador alarma ESTANCO analógicos W5A-RP02SG-N026-41

- Propiedad del archivo: CONSTRUNARIO
- Formato: FIEBDC-3/2012
- Programa: Construnario Versión 3.51
- Fecha de los precios: 25/01/2023
- Divisa: EUR
- Código: honeywell-li (15/02/2023)

**1680130** u Pulsador alarma ESTANCO analógicos W5A-RP02SG-N026-41
Suministro e instalación de pulsador manual de alarma direccionable con aislador de cortocircuito incorporado para instalación en ambientes exteriores W5A-RP02SG-N026-41. Grado de protección IP67. Direccionamiento sencillo mediante dos roto-swich decádicos (01-159). Dispone de Led que permite ver el estado del equipo. Prueba de funcionamiento y rearme mediante llave. Compatible con protocolos OPAL 159+159 y CLIP 99+99. Conforme al Reglamento (UE) nº 305/2011 del Parlamento Europeo relativo a los productos de la construcción. Aprobado según los requisitos de EN54-11 y EN54-17 con certificado CPD: 0832-CPD-0889 Totalmente instalado, programado y funcionando según planos y pliego de condiciones. Marca NOTIFIER Modelo W5A-RP02SG-N026-41.

| Código | Ud | Descripción | Rendimiento |
|---|---|---|---|
| W5A-RP02SG-N026-41 | u | W5A-RP02SG-N026-41 Pul. Analogico rearmable con aislador (material) | 1.000 |
| TO01800 | h | Oficial 1ª electricista (mano de obra) | 0.300 |
| WW00300 | u | Material complementario o pzas. E (material) | 1.000 |
| WW00400 | u | Pequeño material (material) | 1.000 |
| ATC99999 | h | Programación oficial especializado (mano de obra) | 0.050 |

## Recursos

**W5A-RP02SG-N026-41** u W5A-RP02SG-N026-41 Pul. Analogico rearmable con aislador
Pulsador de alarma direccionable de 01 a 159 con led y aislador de cortocircuitos incorporado para sistemas analógicos de NOTIFIER W5A-RP02SG-N026-41 . Incorpora tapa plástica de protección, cristal y base para montaje en superficie. Compatible con protocolos OPAL 159+159 y CLIP 99+99.
