# Detector óptico-térmico de humo convencional SD-851TE A

- Propiedad del archivo: CONSTRUNARIO
- Formato: FIEBDC-3/2012
- Programa: Construnario Versión 3.51
- Fecha de los precios: 25/01/2023
- Divisa: EUR
- Código: honeywell-li (15/02/2023)

**2610010** u Detector óptico-térmico de humo convencional SD-851TE A
Suministro e instalación de detector microprocesado SD-851TE A de humos para conexión a sistemas convencionales, combinado óptico-térmico . Doble sensor de captación, cámara óptica obscura y termistencia de 56ºC. Fabricado en ABS pirorretardante. Equipado con led de estado de alto brillo. Dispone de prueba remota mediante mando distancia para realizar un test de funcionamiento local. Nivel de sensibilidad ajustable, consulta de nivel de ensuciamiento, asignación de periodos de mantenimiento y asignación de dirección de reconocimiento mediante mando remoto. Incorpora Base B401 intercambiable con el resto de detectores convencionales. Conforme al Reglamento (UE) nº 305/2011 del Parlamento Europeo relativo a los productos de la construcción. Aprobado según los requisitos de EN54-7 , Con certificado CPD: 0832-CPD-0087. Totalmente instalado y funcionando según planos y pliego de condiciones. Marca NOTIFIER Modelo SD-851TE A.

| Código | Ud | Descripción | Rendimiento |
|---|---|---|---|
| SD-851TE_A | u | SD-851TE A Detector óptico-térmico de humo convencional (material) | 1.000 |
| TO01800 | h | Oficial 1ª electricista (mano de obra) | 0.300 |
| WW00300 | u | Material complementario o pzas. E (material) | 1.000 |
| WW00400 | u | Pequeño material (material) | 1.000 |
| B401 | u | B401 Base estándar (material) | 1.000 |

## Recursos

**SD-851TE_A** u SD-851TE A Detector óptico-térmico de humo convencional
Detector combinado óptico-térmico de humo convencional SD-851TE A. Recomendado para fuegos de evolución lenta y rápida. Incorpora algoritmo de compensación. Mediante el programador inalámbrico S300RPTU se puede realizar una prueba de equipo, una lectura de los niveles de suciedad, visualizar la fecha de fabricación del último mantenimiento, modificar la sensibilidad, anular el parpadeo del led y asignar una dirección, de la 1 a la 255. Incluye led bicolor para indicar el estado del sensor y salida para indicador remoto.

**B401** u B401 Base estándar
Base estándar de superficie color marfil B401 para detectores convencionales de las series 400, 600 y 800. Dispone de automatismo de bloqueo y terminales de conexión para cable de hasta 2,5 mm2.
