# Detector termico estanco IP65 a 90º C TMP2DCS1A

- Propiedad del archivo: CONSTRUNARIO
- Formato: FIEBDC-3/2012
- Programa: Construnario Versión 3.51
- Fecha de los precios: 25/01/2023
- Divisa: EUR
- Código: honeywell-li (15/02/2023)

**2610050** u Detector termico estanco IP65 a 90º C TMP2DCS1A
Suministro e instalación de Detector térmico estanco TMP2DCS1A con rango de activación 90 ºC, estanco IP65, fabricado en aluminio, para uso en intemperie. Gran resistencia a las interferencias EMI. Incorpora un circuito SMD que controla la señal del transductor y asegura la repetibilidad óptima de la medida. Disponen de filtros y algoritmos digitales aplicados a las señales analógicas del transductor que le confieren un gran nivel de seguridad contra posibles falsas alarmas. Diseñados según norma EN54-5. Conforme al Reglamento (UE) nº 305/2011 del Parlamento Europeo relativo a los productos de la construcción. con Nº CPR: 0068-CPR-009/2014 Totalmente instalado y funcionando según planos y pliego de condiciones. Marca NOTIFIER Modelo TMP2DCS1A.

| Código | Ud | Descripción | Rendimiento |
|---|---|---|---|
| TMP2-D-X-S-1-A | u | TMP2-D-X-S-1-A Detector termico estanco IP65 con temperatura configurable (material) | 1.000 |
| TO01800 | h | Oficial 1ª electricista (mano de obra) | 0.300 |
| WW00300 | u | Material complementario o pzas. E (material) | 1.000 |
| WW00400 | u | Pequeño material (material) | 1.000 |

## Recursos

**TMP2-D-X-S-1-A** u TMP2-D-X-S-1-A Detector termico estanco IP65 con temperatura configurable
Detector térmico estanco TMP2-D-X-S-1-A con rango de activación configurable, montado en caja estanca con grado de protección IP65. Apto para interiores y exteriores. Compatible con las centrales analógicas de Notifier, mediante un módulo monitor de zona interfaz M710CZR, y la mayoría de centrales convencionales del mercado.
