# Detector térm. termovelocimétrico convencional FD-851RE A

- Propiedad del archivo: CONSTRUNARIO
- Formato: FIEBDC-3/2012
- Programa: Construnario Versión 3.51
- Fecha de los precios: 25/01/2023
- Divisa: EUR
- Código: honeywell-li (15/02/2023)

**2630030** u Detector térm. termovelocimétrico convencional FD-851RE A
Suministro e instalación de detector microprocesado para conexión a sistemas convencionales FD-851RE A, térmico-termovelocimétrico de 56º C de temperatura. Fabricado en ABS pirorretardante. Equipado con led de estado de alto brillo. Dispone de prueba remota mediante mando distancia para realizar un test de funcionamiento local. Consulta remota de fecha de mantenimiento. Incorpora Base B401 intercambiable con el resto de detectores convencionales. Conforme al Reglamento (UE) nº 305/2011 del Parlamento Europeo relativo a los productos de la construcción. Aprobado según los requisitos de EN54-5 Clase A1R, Con certificado CPD: 0832-CPD-0089. Totalmente instalado y funcionando según planos y pliego de condiciones. Marca NOTIFIER Modelo FD-851RE A.

| Código | Ud | Descripción | Rendimiento |
|---|---|---|---|
| FD851RE_A | u | FD-851RE A Detector térm. termovelocimétrico convencional (material) | 1.000 |
| TO01800 | h | Oficial 1ª electricista (mano de obra) | 0.300 |
| WW00300 | u | Material complementario o pzas. E (material) | 1.000 |
| WW00400 | u | Pequeño material (material) | 1.000 |
| B401 | u | B401 Base estándar (material) | 1.000 |

## Recursos

**FD851RE_A** u FD-851RE A Detector térm. termovelocimétrico convencional
Detector térmico termovelocimétrico convencional FD-851RE A. Recomendado para la detección de incendios en ambientes donde la temperatura es baja y estable. Integra la función de temperatura fija 58ºC. Mediante el programador inalámbrico S300RPTU se puede realizar una prueba de equipo, una lectura de los niveles térmicos, visualizar la fecha de fabricación y del último mantenimiento, anular el parpadeo del led y asignar una dirección, de la 1 a la 255. Incluye led bicolor para indicar el estado del sensor y salida para indicador remoto.

**B401** u B401 Base estándar
Base estándar de superficie color marfil B401 para detectores convencionales de las series 400, 600 y 800. Dispone de automatismo de bloqueo y terminales de conexión para cable de hasta 2,5 mm2.
