# Detector de humos en conducto D2E

- Propiedad del archivo: CONSTRUNARIO
- Formato: FIEBDC-3/2012
- Programa: Construnario Versión 3.51
- Fecha de los precios: 25/01/2023
- Divisa: EUR
- Código: honeywell-li (15/02/2023)

**2630072** u Detector de humos en conducto D2E
Suministro e instalación de caja de análisis efecto Venturi para detección de humo en conductos de ventilación y aire acondicionado D2E. Montaje tanto en conductos rectangulares como circulares con velocidad de aire comprendida entre 0,5 a 20,32 m/seg. Incluye sensor óptico de humo analógico SD-851E A, base B401 y tubo de aspiración metálico DST5 de 120-240cm. Dispone de tapa frontal transparente, salida para indicador remoto y posibilidad de prueba magnética. Totalmente instalada, programada y funcionando según planos y pliego de condiciones. Marca NOTIFIER Modelo D2E.

| Código | Ud | Descripción | Rendimiento |
|---|---|---|---|
| SD851E_A | u | SD-851E A Detector óptico de humo (material) | 1.000 |
| B401 | u | B401 Base estándar (material) | 1.000 |
| DST5 | u | DST5 Tubo de aspiración metálico para conductos (material) | 1.000 |
| D2E | u | D2E Caja de análisis para detector de conducto efecto Venturi (material) | 1.000 |
| TO01800 | h | Oficial 1ª electricista (mano de obra) | 0.300 |
| WW00300 | u | Material complementario o pzas. E (material) | 1.000 |
| WW00400 | u | Pequeño material (material) | 1.000 |

## Recursos

**SD851E_A** u SD-851E A Detector óptico de humo
Detector óptico de humo convencional SD-851E A. Recomendado para fuegos de evolución lenta, con partículas de humo visibles. Incorpora algoritmos de compensación. Mediante el programador inalámbrico S300RPTU se puede realizar una prueba de equipo, una lectura de los niveles de suciedad, visualizar la fecha de fabricación y del último mantenimiento, modificar la sensibilidad, anular el parpadeo del led y asignar una dirección, de la 1 a la 255. Incluye led bicolor para indicar el estado del sensor y salida para indicador remoto.

**B401** u B401 Base estándar
Base estándar de superficie color marfil B401 para detectores convencionales de las series 400, 600 y 800. Dispone de automatismo de bloqueo y terminales de conexión para cable de hasta 2,5 mm2.

**DST5** u DST5 Tubo de aspiración metálico para conductos
Tubo de aspiración metálico para conductos entre 120 cm y 240 cm de ancho.

**D2E** u D2E Caja de análisis para detector de conducto efecto Venturi
Caja de análisis efecto Venturi D2E para la detección de humo en conductos de ventilación y aire acondicionado. Dispone de tapa frontal de plástico transparente, salida para indicador remoto y posibilidad de prueba magnética remota. No incorpora base B401.
