# Pulsador de paro de EN-12094-3 M3A-B000SG-K013-66

- Propiedad del archivo: CONSTRUNARIO
- Formato: FIEBDC-3/2012
- Programa: Construnario Versión 3.51
- Fecha de los precios: 25/01/2023
- Divisa: EUR
- Código: honeywell-li (15/02/2023)

**3650040** u Pulsador de paro de EN-12094-3 M3A-B000SG-K013-66
Suministro e instalación del pulsador de paro manual rearmable M3A-B000SG-K013-66 de superficie de color amarillo con tapa de protección precintable incluida. IP 24, para uso exclusivo en interiores. Incorpora caja para montaje en superficie, tapa protectora y llave para rearme. Homologado EN-12094-3. Totalmente instalado y funcionando según planos y pliego de condiciones. Marca HLSI Modelo M3A-B000SG-K013-66.

| Código | Ud | Descripción | Rendimiento |
|---|---|---|---|
| M3A-B000SG-K013-66 | u | M3A-B000SG-K013-66 Pulsador de paro de extinción (material) | 1.000 |
| TO01800 | h | Oficial 1ª electricista (mano de obra) | 0.300 |
| WW00300 | u | Material complementario o pzas. E (material) | 1.000 |
| WW00400 | u | Pequeño material (material) | 1.000 |

## Recursos

**M3A-B000SG-K013-66** u M3A-B000SG-K013-66 Pulsador de paro de extinción
Pulsador de paro manual rearmable M3A-B000SG-K013-66 de superficie de color amarillo con tapa de protección precintable incluida. IP 24, para uso exclusivo en interiores. Incorpora caja para montaje en superficie, tapa protectora y llave para rearme.
