# Módulo interface para integración en lazos analógicos ITAC

- Propiedad del archivo: CONSTRUNARIO
- Formato: FIEBDC-3/2012
- Programa: Construnario Versión 3.51
- Fecha de los precios: 25/01/2023
- Divisa: EUR
- Código: honeywell-li (15/02/2023)

**3720070** u Módulo interface para integración en lazos analógicos ITAC
Suministro e instalación de módulo analógico ITAC de comunicaciones que permite transmitir la información individualizada de cada zona o entrada de la central de extinción serie RP1R a centrales analógicas donde aparecerá como módulo de zona o módulo monitor utilizando el protocolo CLIP. Permite conocer el estado del equipo de extinción en modo Automático, Manual o Anulado. Direccionamiento mediante rotoswitch de 01 a 99, ocupa tantas direcciones como entradas a supervisar. Totalmente instalado, programado y funcionando según planos y pliego de condiciones. Marca NOTIFIER Modelo ITAC.

| Código | Ud | Descripción | Rendimiento |
|---|---|---|---|
| ITAC | u | ITAC Módulo interface para integración en lazos analógicos (material) | 1.000 |
| TO01800 | h | Oficial 1ª electricista (mano de obra) | 0.300 |
| WW00300 | u | Material complementario o pzas. E (material) | 1.000 |
| WW00400 | u | Pequeño material (material) | 1.000 |
| ATC99999 | h | Programación oficial especializado (mano de obra) | 0.050 |

## Recursos

**ITAC** u ITAC Módulo interface para integración en lazos analógicos
Tarjeta de comunicaciones ITAC que permite transmitir la información individualizada de cada zona o entrada de la central de extinción a las centrales analógicas NOTIFIER donde aparecerá como módulo de zona o módulo monitor utilizando el protocolo CLIP. Dependiendo de la configuración de la ITAC es posible saber el estado del equipo de extinción en modo Automático, Manual o Anulado. Direccionamiento mediante rotoswitch de 01 a 99, ocupa tantas direcciones como entradas a supervisar. Se instala en el interior del equipo integrado y se alimenta de éste.
