# Central de monóxido de 3 zonas ampliada a 4 PARK5000

- Propiedad del archivo: CONSTRUNARIO
- Formato: FIEBDC-3/2012
- Programa: Construnario Versión 3.51
- Fecha de los precios: 25/01/2023
- Divisa: EUR
- Código: honeywell-li (15/02/2023)

**4960022** u Central de monóxido de 3 zonas ampliada a 4 PARK5000
Suministro e instalación de central de detección de monóxido de carbono PARK5000 de 4 zonas ampliable a 5 zonas. Capacidad de 16 detectores por zona cableados a dos hilos de 1,5mm. Controles e indicaciones ópticas: pantalla de tres dígitos, piloto rojo indicador de alarma, relé de alarma programable, piloto verde indicador de extracción, piloto ámbar indicador de avería, piloto verde indicador de funcionamiento, piloto rojo indicador de corte acústico. Conforme al Reglamento (UE) nº 305/2011 del Parlamento Europeo relativo a los productos de la construcción. Aprobado según los requisitos de la norma UNE 23-300/1984 y para el cumplimiento del Código Técnico de la Edificación CTE con Certificado LOM08MOGA3658. Totalmente instalada, programada y funcionando según planos y pliego de condiciones. Marca NOTIFIER Modelo PARK5000-4.

| Código | Ud | Descripción | Rendimiento |
|---|---|---|---|
| PARK5000 | u | PARK5000 Central detección monóxido 3 zonas ampliable a 5 (material) | 1.000 |
| P100 | u | P-100 Módulo de 1 zona para ampliación de centrales Park (material) | 1.000 |
| ATC00100 | h | Cuadrilla albañilería formada por oficial 1ª y peón especializado. (mano de obra) | 0.500 |
| ATC00400 | h | Cuadrilla albañilería formada por oficial 1ª instalador y ayudante especialista. (mano de obra) | 1.000 |
| WW00300 | u | Material complementario o pzas. E (material) | 20.000 |
| WW00400 | u | Pequeño material (material) | 15.000 |

## Recursos

**PARK5000** u PARK5000 Central detección monóxido 3 zonas ampliable a 5
Central de monóxido de carbono PARK5000 de 3 zonas ampliable a 5 zonas. Cabina compacta que incluye 1 módulo de control, 3 módulos P-100, fuente de alimentación y entrada para tensión de emergencia de 24Vcc. Conforme al Reglamento (UE) nº 305/2011 del Parlamento Europeo relativo a los productos de la construcción. Aprobado según los requisitos de la norma UNE 23-300/1984 y para el cumplimiento del Código Técnico de la Edificación CTE con Certificado LOM08MOGA3658.

**P100** u P-100 Módulo de 1 zona para ampliación de centrales Park
Módulo de 1 zona P-100 para ampliación de las centrales de detección de monóxido de la serie Park. Cada módulo soporta un máximo de 16 detectores y dispone de 10 leds de estado, 2 relés de nivel y 1 relé de alarma.
