# Detector de monóxido de carbono NCO100

- Propiedad del archivo: CONSTRUNARIO
- Formato: FIEBDC-3/2012
- Programa: Construnario Versión 3.51
- Fecha de los precios: 25/01/2023
- Divisa: EUR
- Código: honeywell-li (15/02/2023)

**4960040** u Detector de monóxido de carbono NCO100
Suministro e instalación de detector de monóxido de carbono NCO100, compuesto por: cabeza detectora, zócalo de conexión y suplemento de fijación para entrada directa de tubo. Sensor con sonda tipo electroquímica. Equipado con microprocesador de 8 bits, resolución de hasta 5 ppm, tiempo de respuesta de 10 segundos, incorpora filtro de carbón activo y supervisión de filamento correcto. Conforme al Reglamento (UE) nº 305/2011 del Parlamento Europeo relativo a los productos de la construcción. Aprobado según los requisitos de la norma UNE 23-300/1984 y para el cumplimiento del Código Técnico de la Edificación CTE con Certificado LOM08MOGA3658. Totalmente instalado, programado y funcionando según planos y pliego de condiciones. Marca NOTIFIER Modelo NCO-100.

| Código | Ud | Descripción | Rendimiento |
|---|---|---|---|
| NCO100 | u | NCO100 Detector de monóxido de carbono (material) | 1.000 |
| TO01800 | h | Oficial 1ª electricista (mano de obra) | 0.300 |
| WW00300 | u | Material complementario o pzas. E (material) | 1.000 |
| WW00400 | u | Pequeño material (material) | 1.000 |

## Recursos

**NCO100** u NCO100 Detector de monóxido de carbono
Detector con sonda electroquímica NCO-100, diseñado para detectar la presencia de monóxido de carbono según los requisitos de la norma UNE-23-300 1984.
