# Abrazaderas ignifugas para tuberías muestreo

- Propiedad del archivo: CONSTRUNARIO
- Formato: FIEBDC-3/2012
- Programa: Construnario Versión 3.51
- Fecha de los precios: 25/01/2023
- Divisa: EUR

**530-ABR-V0** u Abrazaderas ignifugas para tuberías muestreo
Suministro e instalación de abrazadera ignifuga para la sujeción de tuberías 530-ABR-V0. Material ABS (Acrilonitrilo-Butadieno-Estireno), libre de halógenos. Color rojo.. Suministro Paquete de 50 unidades. Marca HLSI Modelo 530-ABR-V0.
