# Curvas de 90º ignífugas para tubería muestreo

- Propiedad del archivo: CONSTRUNARIO
- Formato: FIEBDC-3/2012
- Programa: Construnario Versión 3.51
- Fecha de los precios: 25/01/2023
- Divisa: EUR

**530-C90-V0** u Curvas de 90º ignífugas para tubería muestreo
Suministro e instalación de curva de 90º ignifuga para tubería de 25mm de diámetro exterior 530-C90-VO. Material ABS (Acrilonitrilo-Butadieno-Estireno), libre de halógenos. Color rojo.. Suministro Paquete de 5 unidades. Marca HLSI Modelo 530-C90-VO.
