# Empalme ignífugo para tuberías de muestreo

- Propiedad del archivo: CONSTRUNARIO
- Formato: FIEBDC-3/2012
- Programa: Construnario Versión 3.51
- Fecha de los precios: 25/01/2023
- Divisa: EUR

**530-EMP-V0** u Empalme ignífugo para tuberías de muestreo
Suministro e instalación de empalme ignifugo entre dos tuberías de 25mm de diámetro exterior 530-EMP-V0. Material ABS (Acrilonitrilo-Butadieno-Estireno), libre de halógenos. Color rojo.. Suministro Paquete de 10 unidades. Marca HLSI Modelo 530-EMP-V0.
