# Tapones ignífugos finales para tubería muestreo

- Propiedad del archivo: CONSTRUNARIO
- Formato: FIEBDC-3/2012
- Programa: Construnario Versión 3.51
- Fecha de los precios: 25/01/2023
- Divisa: EUR

**530-TAP-V0** u Tapones ignífugos finales para tubería muestreo
Suministro e instalación de tapón final ignífugo de tubería de 25mm de diámetro exterior 530-TAP-V0. Material ABS (Acrilonitrilo-Butadieno-Estireno), libre de halógenos. Color rojo.. Suministro Paquete de 5 unidades. Marca HLSI Modelo 530-TAP-V0.
