# Bifurcaciones ignífugas en T para tubería de 25mm de diámetro exterior

- Propiedad del archivo: CONSTRUNARIO
- Formato: FIEBDC-3/2012
- Programa: Construnario Versión 3.51
- Fecha de los precios: 25/01/2023
- Divisa: EUR

**530BFTV0** u Bifurcaciones ignífugas en T para tubería de 25mm de diámetro exterior
Suministro e instalación de bifurcaciones en T para tuberías 530-ABR-V0. Material ABS (Acrilonitrilo-Butadieno-Estireno), libre de halógenos ignífugo V0. Color rojo.. Suministro Paquete de 10 unidades. Marca HLSI Modelo 530-BFT-V0.
