# Sirena EN54/3 con base estandar CWSO-RR-S1

- Propiedad del archivo: CONSTRUNARIO
- Formato: FIEBDC-3/2012
- Programa: Construnario Versión 3.51
- Fecha de los precios: 25/01/2023
- Divisa: EUR
- Código: honeywell-li (15/02/2023)

**5660061** u Sirena EN54/3 con base estandar CWSO-RR-S1
Suministro e instalación de sirena CWSO-RR-S1 según EN54/3, adecuado tanto para el montaje en pared o techo. Dispone de 32 tonos de alarma seleccionables 107 db a 1m . Alimentación de 9 a 29V. Cumple con los estándares de la construcción CPR, de producto EN54/3, y medioambientales RoHS y WEEE. Conforme al Reglamento (UE) nº 305/2011 del Parlamento Europeo relativo a los productos de la construcción. DoP nº: 0832-CPR-F0254 Totalmente instalada y funcionando según planos y pliego de condiciones. Marca HLSI Modelo CWSO-RR-S1.

| Código | Ud | Descripción | Rendimiento |
|---|---|---|---|
| CWSO-RR-S1 | u | CWSO-RR-S1 Sirena EN54/3 con base estandar (material) | 1.000 |
| TO01800 | h | Oficial 1ª electricista (mano de obra) | 0.300 |
| WW00300 | u | Material complementario o pzas. E (material) | 1.000 |
| WW00400 | u | Pequeño material (material) | 1.000 |

## Recursos

**CWSO-RR-S1** u CWSO-RR-S1 Sirena EN54/3 con base estandar
Dispositivo de aviso acústico CWSO-RR-S1 para alarma de incendio según EN54/3. Adecuado tanto para montaje en pared como en techo. Dispone de 32 tonos de alarma seleccionables incluyendo uno de campana con sincronización automática. Cumple los estándares de la construcción CPR, de producto EN53/3 y medioambientales RoHS y WEEE.
