# Sirena óptico-acústica con base CWSS-RW-S5

- Propiedad del archivo: CONSTRUNARIO
- Formato: FIEBDC-3/2012
- Programa: Construnario Versión 3.51
- Fecha de los precios: 25/01/2023
- Divisa: EUR
- Código: honeywell-li (15/02/2023)

**5660063** u Sirena óptico-acústica con base CWSS-RW-S5
Suministro e instalación de sirena óptioc-acustica CWSS-RW-S5 según EN54/23 y EN54/3, adecuado tanto para el montaje en pared o techo. el Flash LED de altas prestaciones proporcionando una cobertura de luz omnidireccional W-2,4-8,9 en clase W y C- 3-10/ C-6-10 en clase C, Dispone de 32 tonos de alarma seleccionables 107 db a 1m . Alimentación de 9 a 29V. Cumple con los estándares de la construcción CPR, de producto EN54/3, y medioambientales RoHS y WEEE. Conforme al Reglamento (UE) nº 305/2011 del Parlamento Europeo relativo a los productos de la construcción. DoP nº: 0832-CPR-F0261. Totalmente instalada y funcionando según planos y pliego de condiciones. Marca HLSI Modelo CWSS-RW-S5.

| Código | Ud | Descripción | Rendimiento |
|---|---|---|---|
| CWSS-RW-S5 | u | CWSS-RW-S5 Sirena óptico-acústica con base clases C y W (material) | 1.000 |
| TO01800 | h | Oficial 1ª electricista (mano de obra) | 0.300 |
| WW00300 | u | Material complementario o pzas. E (material) | 1.000 |
| WW00400 | u | Pequeño material (material) | 1.000 |

## Recursos

**CWSS-RW-S5** u CWSS-RW-S5 Sirena óptico-acústica con base clases C y W
Dispositivo de aviso óptico acústico CWSS-RW-S5 para alarma de incendio según EN54/23 y En54/3. Adecuado tanto para montaje en pared como en techo. Dispone de 32 tonos de alarma seleccionables incluyendo uno de campana. El flash LED de altas prestaciones proporciona una cobertura de luz omnidireccional. la sincronización automática. Cumple los estándares de la construcción CPR, de producto EN53/3 + EN54/23c categorías C/W y medioambientales RoHS y WEEE.
