# Flash con base estándar CWST-RW-S5 EN54/23

- Propiedad del archivo: CONSTRUNARIO
- Formato: FIEBDC-3/2012
- Programa: Construnario Versión 3.51
- Fecha de los precios: 25/01/2023
- Divisa: EUR
- Código: honeywell-li (15/02/2023)

**5660065** u Flash con base estándar CWST-RW-S5 EN54/23
Suministro e instalación de Flash CWST-RW-S5 según EN54/23 , con base estándar, adecuado tanto para el montaje en pared o techo. el Flash LED de altas prestaciones proporcionando una cobertura de luz omnidireccional W-2,4-9 en clase W y C- 3-9,5/ C-6-9,5/ C-9-9,5 en clase C, volumen de cobertura en pared 194 m3 y en techo 213 m3/425 m3/638m3. Cumple con los estándares de la construcción CPR, de producto EN54/3, y medioambientales RoHS y WEEE. Conforme al Reglamento (UE) nº 305/2011 del Parlamento Europeo relativo a los productos de la construcción. DoP nº: 0832-CPR-F0257 Totalmente instalada y funcionando según planos y pliego de condiciones. Marca HLSI Modelo CWST-RW-S5.

| Código | Ud | Descripción | Rendimiento |
|---|---|---|---|
| PY X-M-10-CL | u | PY X-M-10-CL luz flash de 10 julios IP66 (material) | 1.000 |
| TO01800 | h | Oficial 1ª electricista (mano de obra) | 0.300 |
| WW00300 | u | Material complementario o pzas. E (material) | 1.000 |
| WW00400 | u | Pequeño material (material) | 1.000 |

## Recursos

**PY X-M-10-CL** u PY X-M-10-CL luz flash de 10 julios IP66
Dispositivo de aviso óptico acústico CWSS-RW-W5 para alarma de incendio según EN54/23 y En54/3. con base alta IP65 Adecuado tanto para montaje en pared como en techo. Dispone de 32 tonos de alarma seleccionables incluyendo uno de campana. El flash LED de altas prestaciones proporciona una cobertura de luz omnidireccional. la sincronización automática. Cumple los estándares de la construcción CPR, de producto EN53/3 + EN54/23c categorías C/W y medioambientales RoHS y WEEE.
