# Luz flash de 10 julios IP66

- Propiedad del archivo: CONSTRUNARIO
- Formato: FIEBDC-3/2012
- Programa: Construnario Versión 3.51
- Fecha de los precios: 25/01/2023
- Divisa: EUR
- Código: honeywell-li (15/02/2023)

**5660067** u Luz flash de 10 julios IP66

| Código | Ud | Descripción | Rendimiento |
|---|---|---|---|
| PY X-M-10-CL | u | PY X-M-10-CL luz flash de 10 julios IP66 (material) | 1.000 |
| TO01800 | h | Oficial 1ª electricista (mano de obra) | 0.300 |
| WW00300 | u | Material complementario o pzas. E (material) | 1.000 |
| WW00400 | u | Pequeño material (material) | 1.000 |

## Recursos

**PY X-M-10-CL** u PY X-M-10-CL luz flash de 10 julios IP66
Dispositivo de aviso óptico acústico CWSS-RW-W5 para alarma de incendio según EN54/23 y En54/3. con base alta IP65 Adecuado tanto para montaje en pared como en techo. Dispone de 32 tonos de alarma seleccionables incluyendo uno de campana. El flash LED de altas prestaciones proporciona una cobertura de luz omnidireccional. la sincronización automática. Cumple los estándares de la construcción CPR, de producto EN53/3 + EN54/23c categorías C/W y medioambientales RoHS y WEEE.
