# Fuente de alimentación de 130W / 5A dos salidas HLSPS50

- Propiedad del archivo: CONSTRUNARIO
- Formato: FIEBDC-3/2012
- Programa: Construnario Versión 3.51
- Fecha de los precios: 25/01/2023
- Divisa: EUR
- Código: honeywell-li (15/02/2023)

**5690040** u Fuente de alimentación de 130W / 5A dos salidas HLSPS50
Suministro e instalación de fuente de alimentación conmutada de 24Vcc 5A controlada por microprocesador HLSPS50. Salidas independientes protegidas por fusibles térmicos (PTC) y 10 indicadores luminosos de estado, salidas de relé para indicación del estado de la fuente. Dispone de supervisión de la alimentación conmutada y protección contra cortocircuitos. Incorpora un circuito de supervisión de baterías para presencia, nivel y eficacia. Supervisión de derivas a tierra. Incluye 2 baterías de 12V 7A/h modelo PS1207. Conforme al Reglamento (UE) nº 305/2011 del Parlamento Europeo relativo a los productos de la construcción. Certificado CPD: 1134-CPD-085. Conforme EN54-4A2 Totalmente instalada y funcionando según planos y pliego de condiciones. Marca HLSI Modelo HLSPS50.

| Código | Ud | Descripción | Rendimiento |
|---|---|---|---|
| HLSPS50 | u | HLSPS50 Fuente de alimentación de 130W / 5A conforme EN54-4 (material) | 1.000 |
| PS-1207 | u | PS1207 Batería 12 V. 7A/H (material) | 2.000 |
| TO01800 | h | Oficial 1ª electricista (mano de obra) | 1.000 |
| WW00300 | u | Material complementario o pzas. E (material) | 1.000 |
| WW00400 | u | Pequeño material (material) | 1.000 |

## Recursos

**HLSPS50** u HLSPS50 Fuente de alimentación de 130W / 5A conforme EN54-4
Fuente de alimentación HLSPS50 de 130W conmutada de 24Vcc controlada por microprocesador. Se compone de fuente de alimentación, circuito de control/señalización y cabina metálica con capacidad para albergar baterías de hasta 22Ah, excepto baterías de 10-12Ah. Incluye 10 leds indicadores de estado situados en el frontal y 7 leds internos que amplían la información sobre los fallos de sistema. Dispone de 2 circuitos de salida (2 x 2,2A), configurables a uno solo ( 1 x 4,4A), protegidos contra cortocircuito mediante fusibles electrónicos. Consta de prueba de baterías manual y automática, supervisión de derivación a tierra y circuito de relé de fallo de sistema.

**PS-1207** u PS1207 Batería 12 V. 7A/H
Batería de 12V PS-1207. Capacidad 7Ah. Conexión por terminal Fastón.
