# Retenedor pared reforzado 800N con caja y pulsador 960119

- Propiedad del archivo: CONSTRUNARIO
- Formato: FIEBDC-3/2012
- Programa: Construnario Versión 3.51
- Fecha de los precios: 25/01/2023
- Divisa: EUR
- Código: honeywell-li (15/02/2023)

**5710060** u Retenedor pared reforzado 800N con caja y pulsador 960119
Suministro e instalación de Retenedor 960119 de pared de bajo perfil de 800N con caja y pulsador, para puerta cortafuego. Caja de plástico reforzado con fibra y pulsador de desbloqueo rojo. Con resorte para impedir que se produzcan remanencias garantizando una fuerza residual cero cuando el electroimán deja de estar alimentado, garantizando el cierre inmediato de la fuerza. El equipo libera la puerta cuando se deja de aplicar la tensión de 24Vcc. Incluye diodo de protección de polaridad invertido y supresión de sobretensión integrado. Placa ferromagnética articulada incluida Totalmente instalado y funcionando según planos y pliego de condiciones. Marca HLSI Modelo 990119.

| Código | Ud | Descripción | Rendimiento |
|---|---|---|---|
| 960119 | u | 960119 Retenedor de pared reforzado con fibra de vidrio de 800N con caja y pulsador (material) | 1.000 |
| TO01800 | h | Oficial 1ª electricista (mano de obra) | 0.300 |
| WW00300 | u | Material complementario o pzas. E (material) | 1.000 |
| WW00400 | u | Pequeño material (material) | 1.000 |

## Recursos

**960119** u 960119 Retenedor de pared reforzado con fibra de vidrio de 800N con caja y pulsador
Retenedor de pared 960119 de 800N con caja y pulsador, para puerta cortafuego. Caja de plástico reforzado con fibra y pulsador de desbloqueo rojo. El equipo libera la puerta cuando se deja de aplicar la tensión de 24Vcc. Incluye diodo de protección y polarización y placa ferromagnética articulada. Consumo corriente: 92mA a 24V (2,2W). Fuerza: 800N. Tamaño muelle cierrapuertas: 3 a 7. Grado de protección: IP42 (Bobina IP54). Peso: 1Kg • Montaje: Pared o suelo con soporte opcional 960129 • Dimensiones: 110x85x38 mm • Especificación: EN1155:1997 y EN14637:2008
