# Retenedor 400N con soporte 150mm y pulsador 960121

- Propiedad del archivo: CONSTRUNARIO
- Formato: FIEBDC-3/2012
- Programa: Construnario Versión 3.51
- Fecha de los precios: 25/01/2023
- Divisa: EUR
- Código: honeywell-li (15/02/2023)

**5710080** u Retenedor 400N con soporte 150mm y pulsador 960121
Suministro e instalación de Retenedor 960121 de pared de 400N, con soporte abatible a 90º (150mm) para suelo o 180º (175mm) para pared. Cabeza giratoria de plástico reforzado con fibra de vidrio y pulsador de desbloqueo rojo. El equipo libera la puerta cuando se deja de aplicar la tensión de 24Vcc. Con resorte para impedir que se produzcan remanencias garantizando una fuerza residual cero cuando el electroimán deja de estar alimentado, garantizando el cierre inmediato de la fuerza. El equipo libera la puerta cuando se deja de aplicar la tensión de 24Vcc. Incluye diodo de protección de polaridad invertido y supresión de sobretensión integrado. Incluyendo placa ferromagnética articulada Ref.960110. Totalmente instalado y funcionando según planos y pliego de condiciones. Marca HLSI Modelo 960121.

| Código | Ud | Descripción | Rendimiento |
|---|---|---|---|
| 960121 | u | 960121 Retenedor de suelo o pared de 400N con soporte de 150mm y pulsador (material) | 1.000 |
| WW00300 | u | Material complementario o pzas. E (material) | 20.000 |
| WW00400 | u | Pequeño material (material) | 15.000 |
| ATC00100 | h | Cuadrilla albañilería formada por oficial 1ª y peón especializado. (mano de obra) | 0.500 |
| ATC00400 | h | Cuadrilla albañilería formada por oficial 1ª instalador y ayudante especialista. (mano de obra) | 3.000 |

## Recursos

**960121** u 960121 Retenedor de suelo o pared de 400N con soporte de 150mm y pulsador
Retenedor de pared 960121 de 400N, con soporte abatible a 90º (150mm) para suelo o 180º (175mm) para pared. Cabeza giratoria de plástico reforzado con fibra de vidrio y pulsador de desbloqueo rojo. El equipo libera la puerta cuando se deja de aplicar la tensión de 24Vcc. Incluye diodo de protección y polarización y placa ferromagnética articulada Ref.960110. Consumo corriente: 67mA a 24V (1,6W). Fuerza: 400N. Tamaño muelle cierrapuertas: 3 a 5. Grado de protección: IP42 (Bobina IP54). Peso: 800g. Montaje: Suelo o pared. Dimensiones: 90x80x(150/175) mm. Especificación: EN1155:1997 y EN14637:2008.
