# Electroimán p. emergencia mtj. superficie d. hoja RPS-1395

- Propiedad del archivo: CONSTRUNARIO
- Formato: FIEBDC-3/2012
- Programa: Construnario Versión 3.51
- Fecha de los precios: 25/01/2023
- Divisa: EUR
- Código: honeywell-li (15/02/2023)

**5710150** u Electroimán p. emergencia mtj. superficie d. hoja RPS-1395
Suministro e instalación de dispositivo electromagnético RPS-1395 de gran potencia para bloqueo de doble puerta de salida de emergencia, antipánico, de acceso y de paso general. formado por electroimán y placa de retención para montaje en superficie. Cuerpo de aluminio y placa ferromagnética de acero galvanizado, incorpora led y relés de estado. Potencia 2x500Kg y consumo 2x250mA. Totalmente instalado y funcionando según planos y pliego de condiciones. Marca HLSI Modelo RPS-1395.

| Código | Ud | Descripción | Rendimiento |
|---|---|---|---|
| RPS-1395 | u | RPS-1395 Electroimán montaje en superficie de doble hoja, 2 x 500 Kg/9800 N (material) | 1.000 |
| ATC00100 | h | Cuadrilla albañilería formada por oficial 1ª y peón especializado. (mano de obra) | 0.500 |
| ATC00400 | h | Cuadrilla albañilería formada por oficial 1ª instalador y ayudante especialista. (mano de obra) | 3.000 |
| WW00300 | u | Material complementario o pzas. E (material) | 20.000 |
| WW00400 | u | Pequeño material (material) | 15.000 |

## Recursos

**RPS-1395** u RPS-1395 Electroimán montaje en superficie de doble hoja, 2 x 500 Kg/9800 N
Electroimán RPS-1395 para puertas de emergencia y montaje en superficie de doble hoja de 2 x 500 Kg/9800 N. Cuerpo de aluminio, placa ferromagnética de acero galvanizado, led y relé indicadores de estado.
