# Sirena electrónica Ex ia IS-MA1

- Propiedad del archivo: CONSTRUNARIO
- Formato: FIEBDC-3/2012
- Programa: Construnario Versión 3.51
- Fecha de los precios: 25/01/2023
- Divisa: EUR
- Código: honeywell-li (15/02/2023)

**5800012** u Sirena electrónica Ex ia IS-MA1
Suministro e instalación de sirena electrónica intrínsecamente segura IS-MA1, redonda de color rojo. Alimentación 24Vcc, consumo 25 mA, 49 tonos seleccionables de 100 dB y con IP65. Homologada EN54- 3. Homologación Atex para Zona 0. Requiere 1 aislador galvánico AIS-GALS1 por cada sirena o barrera zener compatible. Conforme al Reglamento (UE) nº 305/2011 del Parlamento Europeo relativo a los productos de la construcción. Totalmente instalada y funcionando según planos y pliego de condiciones. Marca NOTIFIER Modelo IS-MA1.

| Código | Ud | Descripción | Rendimiento |
|---|---|---|---|
| IS-MA1 | u | IS-MA1 Sirena electrónica Ex ia (material) | 1.000 |
| TO01800 | h | Oficial 1ª electricista (mano de obra) | 0.300 |
| WW00300 | u | Material complementario o pzas. E (material) | 1.000 |
| WW00400 | u | Pequeño material (material) | 1.000 |

## Recursos

**IS-MA1** u IS-MA1 Sirena electrónica Ex ia
Sirena electrónica IS-MA1 redonda de color rojo intrínsecamente segura ”EX ia”. 49 tonos seleccionables con una potencia de hasta 100 dB a 1 metro y grado de protección IP65. Requiere alimentación de 24Vdc con certificado CPD EN54-3.
