# Fuente de alimentación INTEVIO

- Propiedad del archivo: CONSTRUNARIO
- Formato: FIEBDC-3/2012
- Programa: Construnario Versión 3.51
- Fecha de los precios: 25/01/2023
- Divisa: EUR

**581726** u Fuente de alimentación INTEVIO
Suministro e instalación de La fuente de alimentación de emergencia para sistema EN54-16 INTEVIO. funciona como un cargador de batería y dispositivo de control para baterías de respaldo externas de 24 V cc en conformidad con las normas EN 54?4+A1+A2. El panel frontal incluye indicadores LED, pulsador de control y ranura USB, que permite controlar y probar los parámetros de servicio de la fuente de alimentación. Todas las conexiones se encuentran en la parte posterior de la unidad, que presenta dos opciones de configuración: las 6 salidas ofrecen la misma corriente, o 2 de las 6 con mayor capacidad. Ocupa 1HU en rack de 19" Totalmente instalado y funcionando según planos y pliego de condiciones. Modelo 581726 de Honeywell Life Safety.
