# 581730 Acumulador eléctrico para SAI/UPS - 12V / 110 Ah

- Propiedad del archivo: CONSTRUNARIO
- Formato: FIEBDC-3/2012
- Programa: Construnario Versión 3.51
- Fecha de los precios: 25/01/2023
- Divisa: EUR

**581730** u 581730 Acumulador eléctrico para SAI/UPS - 12V / 110 Ah
Suministro e instalación de batería de plomo para su uso con fuentes de alimentación de emergencia para sistemas VAS. - Capacidad de carga: 110 Ah; tensión: 12 Vdc; peso: 32,5 kg; dimensiones (L x W x D): 502 x 111 x 236 mm - Optimizadas para su uso en bastidores de 19” (4HU) - Terminales frontales Totalmente instalada y funcionando según planos y pliego de condiciones. Modelo 581730 de Honeywell Life Safety.
