# 582432 Bocina IP66 30W-EN54

- Propiedad del archivo: CONSTRUNARIO
- Formato: FIEBDC-3/2012
- Programa: Construnario Versión 3.51
- Fecha de los precios: 25/01/2023
- Divisa: EUR

**582432** u 582432 Bocina IP66 30W-EN54
Altavoz de bocina de 30W, certificado de acuerdo con EN54-24 y conforme a BS5839, con transformador para línea de 100V y cuerpo de plástico ABS resistente a impactos (UL94-V0) que garantiza una prolongada estabilidad. Incluye conectores cerámicos y fusible térmico para incremento de la seguridad pasiva. Para montaje en paredes o techos, mediante soporte universal de acero inoxidable. Adecuado para aplicaciones industriales y uso en exteriores (IP66). Fabricación conforme a directiva medioambiental RoHS. La certificación EN54-24 lo habilita para su uso en sistemas de evacuación por voz.
