# 582473 Proyector acústico IP65 10W -EN54

- Propiedad del archivo: CONSTRUNARIO
- Formato: FIEBDC-3/2012
- Programa: Construnario Versión 3.51
- Fecha de los precios: 25/01/2023
- Divisa: EUR

**582473** u 582473 Proyector acústico IP65 10W -EN54
582473 Proyector acústico IP65 10W -EN54 • Potencia nominal: 10 W • Salidas transformador: 10 / 5 / 2;5 / 1;25 W • Sensibilidad (1 W / 1 m; 100 Hz ~ 10 kHz): 89 dB • SPLmax (1 m): 99 dB • SPL (10 W / 4 m; 100 Hz ~ 10 kHz): 86 dB • Rango de frecuencias: 150 Hz a 20 kHz • Ángulo de dispersión (-10 dB; 1 kHz): 211º (H) / 209º (V) • Tensión nominal de entrada: 100V / 70V • Grado de protección: IP65 • Temperatura ambiente: -25ºC a +55ºC • Montaje: Soporte de aluminio en forma de U • Peso: 2;62 kg • Material: Aluminio • Color: Blanco; similar a RAL 9003 • Dimensiones (Ø x D): 140 x 195 mm • Elevada inteligibilidad para voz y reproducción de sonido superior • Montaje en techo o pared • Cubre prácticamente cualquier requerimiento para exteriores • Protección IP65 ante agua y polvo • Nº DoP: CPR-DoP-2013003 • Certificación EN54-24: 0359-CPD-0172 Proyector acústico de 10 W en aluminio, certificado de acuerdo con EN54-24 y conforme a BS5839-parte 8, con transformador para línea de 100V y transductor de banda ancha de 5,25" protegido contra humedad. Incluye conectores cerámicos y fusible térmico para incremento de la seguridad pasiva. Proporciona un amplio rango de respuesta en frecuencia, baja distorsión y un elevado nivel de presión acústica para la difusión precisa e inteligible de los mensajes de evacuación así como la reproducción de sonido de alta calidad. Su nivel de protección IP65 permiten su uso en interiores, exteriores, entornos secos o húmedos, proporcionando fiabilidad a su funcionamiento en un amplio rango de temperaturas y humedades. Su diseño de perfil reducido y en color blanco, facilitan su integración en cualquier interior de instalaciones tales como hoteles, salas de conferencias, cines, parques temáticos, factorías y exposiciones. Fijación sobre paredes o techos, mediante soporte de aluminio en forma de U, que permite una instalación rápida y un ajuste flexible del ángulo de orientación.
