# 583308 Micrófono de mano Variodyn® D1 Comprio

- Propiedad del archivo: CONSTRUNARIO
- Formato: FIEBDC-3/2012
- Programa: Construnario Versión 3.51
- Fecha de los precios: 25/01/2023
- Divisa: EUR

**583308** u 583308 Micrófono de mano Variodyn® D1 Comprio
Suministro e instalación de micrófono de mano con pulsador PTT para conexión directa a la unidad de control Comprio. El micrófono conecta en la toma disponible a tal efecto en la parte frontal del Comprio, y se aloja en el soporte también disponible.
