# 583315.02 Fuente alimentación para convertidor fibra óptica

- Propiedad del archivo: CONSTRUNARIO
- Formato: FIEBDC-3/2012
- Programa: Construnario Versión 3.51
- Fecha de los precios: 25/01/2023
- Divisa: EUR

**583315.02** u 583315.02 Fuente alimentación para convertidor fibra óptica
Suminsitro e instalación de fuente de alimentación 24Vdc para los convertidores Fibra óptica-DAL en el extremo del dispositivo DCS o DCSF. Totalmente instalado, programado y funcionando según planos y pliego de condiciones. Modelo 583315.02 de Honeywell Life Safety
