# 583316.21 Convertidor fibra óptica para unidad de control, Multi-modo

- Propiedad del archivo: CONSTRUNARIO
- Formato: FIEBDC-3/2012
- Programa: Construnario Versión 3.51
- Fecha de los precios: 25/01/2023
- Divisa: EUR

**583316.21** u 583316.21 Convertidor fibra óptica para unidad de control, Multi-modo
Suministro e instalación de dispositivo convertidor de bus DAL a fibra óptica para la conexión de aquellos equipos con bus DAL (DCS, DCSF, UIM) situados a más de 300 m del DOM. Permite aumentar la longitud del bus DAL hasta 2.000 m. La bidireccionalidad de la conexión implica el uso de 2 cables de fibra óptica multimodo (50/125 µm, 62,5/125 µm). La conexión de las líneas de fibra se lleva a cabo mediante conectores estándar Dúplex SC. Es necesario un convertidor, conectado al DOM mediante un cable Cat.5 (máx. 10 m), para cada DCS, DCSF o UIM remotos. En el extremo opuesto del bus DAL, es necesario instalar el convertidor inverso de fibra óptica a bus DAL. El convertidor se alimenta directamente del bus DAL. Totalmente instalado, programado y funcionando según planos y pliego de condiciones. Modelo 583316.21 de Honeywell Life Safety
