# 583317.SM Convertidor fibra óptica para dispositivo DAL remoto, Mono-modo

- Propiedad del archivo: CONSTRUNARIO
- Formato: FIEBDC-3/2012
- Programa: Construnario Versión 3.51
- Fecha de los precios: 25/01/2023
- Divisa: EUR

**583317.SM** u 583317.SM Convertidor fibra óptica para dispositivo DAL remoto, Mono-modo
Suministro e instalación de dispositivo convertidor de fibra óptica a bus DAL para la conexión de aquellos equipos con bus DAL (DCS, DCSF, UIM) situados a más de 300 m del DOM. Permite aumentar la longitud del bus DAL hasta 2.000 m. La bidireccionalidad de la conexión implica el uso de 2 cables de fibra óptica multimodo (50/125 µm, 62,5/125 µm). La conexión de las líneas de fibra se lleva a cabo mediante conectores estándar Dúplex SC. Es necesario un convertidor, conectado al dispositivo mediante un cable Cat.5 (máx. 10 m), para cada DCS, DCSF o UIM remotos. En el extremo opuesto del bus DAL es necesario instalar el convertidor inverso de bus DAL a fibra óptica. Requiere de una fuente de alimentación externa para suministrar los 24 Vdc necesarios para el funcionamiento del dispositivo DCS, DCSF o UIM conectado. Totalmente instalado, programado y funcionando según planos y pliego de condiciones. Modelo 583317.SM de Honeywell Life Safety
