# 583332 Módulo protección EMC para UIM

- Propiedad del archivo: CONSTRUNARIO
- Formato: FIEBDC-3/2012
- Programa: Construnario Versión 3.51
- Fecha de los precios: 25/01/2023
- Divisa: EUR

**583332** u 583332 Módulo protección EMC para UIM
Suministro e instalación de módulo de protección EMC para UIM. En sistemas conformes a EN54-16, es necesario utilizar un elemento de protección frente a sobretensiones para las líneas de contactos externos con una longitud superior a los 3m. El módulo de protección EMC proporciona protección frente a sobretensiones para 12 contactos de entrada/salida del UIM (1 bloque de los 4 disponibles en el UIM). Se utiliza en lugar del cable de señales S12 (ref. 583401.21). Totalmente instalado, programado y funcionando según planos y pliego de condiciones. Modelo 583332 de Honeywell Life Safety.
