# 583341.21 Módulo interface de contactos CIM

- Propiedad del archivo: CONSTRUNARIO
- Formato: FIEBDC-3/2012
- Programa: Construnario Versión 3.51
- Fecha de los precios: 25/01/2023
- Divisa: EUR

**583341.21** u 583341.21 Módulo interface de contactos CIM
Suministro e instalación de módulo interface de contactos (CIM). Se utiliza como medio de interconexión del sistema VARIODYN® D1 con otros sistemas externos, mediante 8 contactos de control. Estos 8 contactos pueden ser configurados como entradas o salidas, y en 4 de ellos es posible activar la supervisión de cortocircuito y circuito abierto. De esta manera, el sistema de avisos por voz puede ser controlado externamente, y la información correspondiente al estado del sistema puede estar disponible. El módulo CIM conecta directamente con los DOM del sistema VARIODYN® D1 a través del bus serie TWI, mediante el cable Cat.5 de 3 m incluido. Esta conexión está permanentemente supervisada. Posibilidad de conexión de hasta 2 módulos CIM en configuración maestro/esclavo. Para montaje en carril DIN. Totalmente instalado, programado y funcionando según planos y pliego de condiciones. Modelo 583341.21 de Honeywell Life Safety.
